# Baureifmachung Wohnumfeld 'Bahnhofstraße' in Eschelbronn
Angebotsaufforderung (GAEB 90, DA83)
Währung: EUR
Auftraggeber: Gemeinde Eschelbronn

## Abbrucharbeiten und Baureifmachung
Datum: 18.01.23

### Bereich 1 Baustelleneinrichtung u. Verkehrssicherung

**1.1 Baustelle einrichten**
Geraete, Werkzeuge und sonstige Betriebsmittel, die zur
vertragsgemaessen Durchfuehrung der Bauleistungen erforderlich sind, auf die Baustelle bringen, bereitstellen und - soweit der Geraeteeinsatz nicht gesondert berechnet wird - betriebsfertig aufstellen einschl. der
dafuer notwendigen Arbeiten. Die erforderlichen festen
Anlagen herstellen. Baubueros, Unterkuenfte, Werkstaetten, Lagerschuppen und dgl., soweit erforderlich, antransportieren, aufbauen und einrichten. Strom-, Wasser-, Fernsprechanschluss sowie Entsorgungseinrichtungen und dgl. fuer die Baustelle, soweit erforderlich,
herstellen. Bei Bedarf Zufahrtswege zur Baustelle sowie
Lagerplaetze, sonstige Platzbefestigungen und Wege im
Baustellenbereich anlegen. Oberbodenarbeiten einschl.
Beseitigen von Aufwuchs fuer die Baustelleneinrichtung,
soweit erforderlich, ausfuehren. Flaechen beschaffen,
sofern die vom AG zur Verfuegung gestellten nicht ausreichen. Kosten fuer Vorhalten, Unterhalten und Betreiben der Geraete, Anlagen und Einrichtungen einschl.
Mieten, Pacht, Gebuehren und dgl. werden nicht mit dieser Pauschale, sondern mit den Einheitspreisen der betreffenden Teilleistungen verguetet. Soweit nicht fuer
bestimmte Leistungen (z.B. Bedarfsleistungen) fuer das
Einrichten der Baustelle gesonderte Positionen im Leistungsverzeichnis enthalten sind, gilt die Pauschale
für alle Leistungen des Leistungsverzeichnisses.
Die Baustelle ist mit einem Bauzaun zum öffentlichen
Verkehrsraum abzusichern!
Verschmutzte Wege und Zufahrten sind täglich zu
reinigen.
Menge: 1,000 Psch

**1.2 Baustelle raeumen**
Baustelle von allen Geraeten, Anlagen, Einrichtungen
und dgl. raeumen. Benutzte Flaechen und Wege entsprechend dem urspruenglichen Zustand unter Wahrung der
landschaftspflegerischen Belange ordnungsgemaess herrichten. Verunreinigungen beseitigen. Soweit nicht fuer
bestimmte Leistungen (z.B. Bedarfsleistungen) fuer das
Raeumen der Baustelle gesonderte Positionen im Leistungsverzeichnis enthalten sind, gilt die Pauschale
für alle Leistungen des Leistungsverzeichnisses.
Menge: 1,000 Psch

**1.3 Verkehrssicherung**
verkehrsrechtliche Genehmigung und Anordnung während
der Abbrucharbeiten.
Verkehrssicherung nach STVO herstellen, betreiben und
ggf. umsetzen und Verkehrssicherung der Zu- und
Ausfahrten der Baustelle und der Gehwege wie auch das
Herstellen von Überfahrten, Fußbrücken und
Schotterangleichungen zur Aufrechterhaltung des
Anlieger- und Fußgängerverkehres.
Die Baustelle ist mit einem Bauzaun zum öffentlichen
Verkehrsraum während der Baumaßnahme abzusichern!
Verkehrssicherung  entsprechend verkehrsrechtlicher
Anordnungen und Regelungen.

Es gilt die Pauschale
für alle Leistungen des Leistungsverzeichnisses.
Bauzu-ausfahrt sind auszuschildern und freihalten ggf.
durch halbseitige Sperrung o.ä.
Herstellen einer feststehenden Absicherung des
Abbruchgeländes während der Abrucharbeiten.
Insbesondere sind Bereiche mit Absturzgefahr besonders
zu sichern.
Der ungehinderte Zugang zu Nachbargebäuden und Wegen
ist vom AN zu gewährleisten.
Bauzaun aus Stahlgitterzaun stellen und später wieder
abbauen.
ca. 50 lfm, Höhe 2 m
Menge: 1,000 Psch

**1.4 Vorhalten eines Bauzaunes (Zulage)**
Herstellen einer feststehenden Absicherung des
Abbruchgeländes bis zu Beginn der Hochbauarbeiten
(Zulage).
Insbesondere sind Bereiche mit Absturzgefahr besonders
zu sichern.
Bauzaun aus Stahlgitterzaun stellen und später wieder
abbauen.
ca. 50 lfm, Höhe 2 m
Vorhalten und Betreiben über die Beendigung der
Abbrucharbeiten hinaus.
Menge: 2,000 Mt

**1.5 Leichte Rammsondierung**
Rammsondierung mit leichter Rammsonde für
Kontrollprüfungen nach  Angabe des AG
der Grabenverdichtung durchführen
einschl. Bereitstellung sämtlicher Messgeräte sowie
Auswertung und Darstellung der Messergebnisse durch
unabhängigen Gutachter.
Menge: 3,000 St

**1.6 Dokumentation Verwertung/Entsorgung von Abbruchmaterial**
Alle anfallenden Bau- und Abbruchabfälle sind nach
Maßgabe des KrWG und nach Abfallarten getrennt zu
entsorgen.
Die Verwertung/Entsorgung hat entsprechend beiliegendem
AVV-Konzept und dem Gutachten Büro Töniges zu erfolgen.

Die anfallenden, unterschiedlichen Materialien sind
entsprechend auszusortieren und einer ordnungsgemäßen
und fachgerechten Wiederverwertung zuzuführen.

Der Ausbau und die Beseitigung von Gefahrstoffen wie
von KMF-haltige und asbesthaltiger Materialien hat
gemäß den einschlägigen Vorschriften zu erfolgen. Ein
anerkannter, personenbezogener Sachkundenachweis für
die Entsorgung gefährlicher oder asbesthaltiger
Materialien ist erforderlich (elektronisches
Abfallnachweisverfahren u.ä.).

Entsprechende Liefer- und Entsorgungsnachweise sind zu
führen und auf Verlangen dem AG vorzulegen.
Sämtliche Entsorgungsgebühren hat der AN zu leisten.

Dokumentation der Verwertungs- und Entsorgungswege
einschließlich Zusammenstellung aller Nachweise und
Wiegescheine über die angefallenen Abbruchmaterialien.
Vorlage der personenenbezogenen Sachkundenachweise und
der angeordneten Gesundheitsschutzmaßnahmen sowie
sonstiger Anträge und Genehmigungen.
Abgabe als Dokumentationsmappe, 2-fach und als PDF.
Menge: 1,000 Psch

### Bereich 2 Abbrucharbeiten Scheune mit Wohnhaus und Nebengebäuden

#### Titel 2.1 Ausräum- und Entkernungsarbeiten

**2.1.1 Scheune mit Anbau, Werkstatt, Schuppen ausräumen**
Rausschaffen/Ausräumen von  Sperrmüll, Unrat,
Lagermaterialien und Baumischabfällen sowie
Gefahrenstoffen oder Sonderabfallstoffen einschl.
erforderlicher Arbeitssicherheitsmaßnahmen und aller
notwendigen Arbeitsmittel zum Ausräumen und ggf.
Freilegen der Materialien.

Anfallende Materialien separieren und für die
Entsorgung in geeigneten Behältnissen bereitstellen.

Ausräumen der einzelnen Gebäude mit Scheune, Garage,
Alte Werkstatt, Schuppen, Gartenhaus und Unterstände.
Menge: 1,000 Psch

**2.1.2 Kleinschuppen und Hofgelände aus- und abräumen**
Kleinschuppen, Gartenhäuser, Unterstände und Hofgelände
aus- und abräumen
Rausschaffen/Ausräumen von  Sperrmüll, Unrat,
Lagermaterialien und Baumischabfällen sowie
Gefahrenstoffen oder Sonderabfallstoffen einschl.
erforderlicher Arbeitssicherheitsmaßnahmen und aller
notwendigen Arbeitsmittel zum Ausräumen und ggf.
Freilegen der Materialien.

Anfallende Materialien separieren und für die
Entsorgung in geeigneten Behältnissen bereitstellen.

Kleinschuppen mit Garten- und Hofgrundstück abräumen.
Menge: 1,000 Psch

**2.1.3 Scheune mit Anbau, Werkstatt, Schuppen entkernen**
Entkernung umgebaute Scheune mit Garagenanbau und
Scheune.
Zu den Entkernungsarbeiten gehören u.a. das Ausbauen,
Trennen von :
Fest mit dem Gebäude verbundene Bauteile, Verkleidungen
und Installationen wie:

Treppen, Fenster, Türen, Tore, Treppen, Fenster, ,
Einbauschränke, Wand, Boden und Deckenbeläge etc.
Böden, Decken-, Wandbeläge und Verkleidungen u.a. z.B.:
Linoleum-, PVC-, Parkett, Teppichböden, Holz, Rigips,
Kunststoffverkleidungen mit Unterdämmung,
Hartfaserplatten,  Styropor, Putz, Tapeten, Fliesen,
einschl. der unterschiedlichen Boden-Decken und
Wandaufbauten/-konstruktionen.
Sanitäreinrichtungen mit eingebauten Bäder/Dusche/WC/
Elektroboiler
Waschbecken/Toiletten usw.,
Wasserleitungen, Heizung und -rohre usw.
Kamine, Blitzschutz, Dachrinne und Fallrohre,
Grundleitungen, Zu- und Abwasserleitungen u.ä.
demontieren, Anschlussleitungen lösen und ausbauen.
Installationstechnik  mit Leuchten Rohre, Kabel,
Schalter, Neonlampen, Brandschutz- und Lüftungsklappen.
Elektroöfen usw.

Mögliche asbesthaltige Bauteile im Ausbau (wie z. B.
kleinformatige Bodenplatten,asbesthaltige Trägerplatten
von Bodenbelägen, asbesthaltige Brandschutzanstriche,
Brandschutzplatten oder Hitzeschilde zwischen Lampen
und Decke bzw. Deckenabhängungen sind vorrangig
auszubauen.
Mögliche Baustoffe aus / mit künstlichen Mineralfasern
(KMF) sind vorrangig auszubauen z.B. Rohrisolierungen
u.ä..
Die Fensterrahmen weisen mögliche Schadstoffe im
Fensterkitt (PCB, Asbest) auf und sind vorrangig
auszubauen.

Anfallende Materialien separieren und für die
Entsorgung in geeigneten Behältnissen bereitstellen.

Einschl. Arbeitssicherheitsmaßnahmen und aller
notwendigen Arbeitsmittel zum Ausbau und Freilegen der
Materialien.

Scheune, Garage mit Überdachung, alte Werkstatt
Menge: 1,000 Psch

**2.1.4 Schuppen/Gartenhäuser/Unterstände entkernen**
Entkernung der vorhandenen, mehreren restlichen
Schuppen/Gartenhäuser/Unterstände auf dem Grundstück.
Zu den Entkernungsarbeiten gehören u.a. das Ausbauen,
Trennen von :
Fest mit dem Gebäude verbundene Bauteile, Verkleidungen
und Installationen wie:
Fenster, Türen, Tore, Treppen, Fenster, Wand, Boden
und Deckenbeläge etc.

Mögliche asbesthaltige und KMF-haltigeBauteile im
Ausbau sind vorrangig auszubauen.

Anfallende Materialien separieren und für die
Entsorgung in geeigneten Behältnissen bereitstellen.

Einschl. Arbeitssicherheitsmaßnahmen und aller
notwendigen Arbeitsmittel zum Ausbau und Freilegen der
Materialien.

Schuppen, Gartenhäuser, Unterstände, Gewächshaus u.ä.
Menge: 1,000 Psch

**2.1.5 Mörtel- und Putzmaterialien ausbauen (Zulage)**
Putze, Mörtel mit erhöhten Sulfat-Konzentrationen
ausbauen.
(Zulage)
Abschälen, sortieren
inkl. Bereitstellung in Behältnissen zur Entsorgung.

Einschl. Personenschutz- und
Arbeitssicherheitsmaßnahmen und aller notwendigen
Arbeitsmittel zum Ausbau und Freilegen (Gerüste,
Hubsteiger).
Menge: 1,000 Psch

**2.1.6 Ausbau von Eternit (Zulage)**
Vorschriftsmäßige Ausbauen von asbesthaltigen
Eternitplatten und Materialien (Zulage)
gemäß LAGA-Merkblatt 'Entsorgung asbesthaltiger Abfälle
und TRGS 517
Rücklaufscheine sind der Bauleitung zu übergeben.

Inkl. Bereitstellung in Behältnissen zur Entsorgung.
Einschl. Personenschutz- und
Arbeitssicherheitsmaßnahmen und aller notwendigen
Arbeitsmittel zum Ausbau und Freilegen (Gerüste,
Hubsteiger).

Kleinteile/Abdeckung/Platten u.ä. aus Asbest.
Menge: 1,000 Psch

**2.1.7 KMF-haltige Dämmstoffe ausbauen (Zulage)**
Vorschriftsmäßige Ausbauen von Dämm- und
Isoliermaterialien. (Zulage)
Trennen, sortieren
inkl. Bereitstellung in Behältnissen zur Entsorgung.

Einschl. Personenschutz- und
Arbeitssicherheitsmaßnahmen und aller notwendigen
Arbeitsmittel zum Ausbau und Freilegen (Gerüste,
Hubsteiger).
Menge: 1,000 Psch

**2.1.8 HBCD-beaufschlagte Dämmstoffe ausbauen (Zulage)**
Isolierungen aus Styropor, PU-Schaum etc. ausbauen.
(Zulage)
Inkl. Bereitstellung in Behältnissen zur Entsorgung.

Einschl. Personenschutz- und
Arbeitssicherheitsmaßnahmen und aller notwendigen
Arbeitsmittel zum Ausbau und Freilegen (Gerüste,
Hubsteiger).
Menge: 1,000 Psch

**2.1.9 Brandschutztüren ausbauen (Zulage)**
Brandschutztüren ausbauen. (Zulage)
Materialien ordnungsgemäß demontieren.
Asbesthaltige Materialien ggf. ausbauen und trennen.
Inkl. Bereitstellung in Behältnissen zur Entsorgung.
Entsprechende Aufbruchgeräte vorhalten und betreiben.

Einschl. Personenschutz- und
Arbeitssicherheitsmaßnahmen.
Menge: 1,000 Psch

**2.1.10 Kaminsteine abbauen (Zulage)**
Kaminsteine ab- und ausbauen und aussortieren u.ä..
(Zulage)
Inkl. Bereitstellung in Behältnissen zur Entsorgung.

Einschl. Personenschutz- und
Arbeitssicherheitsmaßnahmen und aller notwendigen
Arbeitsmittel zum Ausbau und Freilegen (Gerüste,
Hubsteiger).

Kaminsteine, Kamin
Menge: 1,000 Psch

**2.1.11 Bitumenbahnen ausbauen (Zulage)**
Bitumenabdichtungsbahnen im Bereich der Dachisolation
ausbauen. (Zulage)
Dachpappenbahnen aus Bitumen, teerhaltig.
Inkl. Bereitstellung in Behältnissen zur Entsorgung.

Einschl. Personenschutz- und
Arbeitssicherheitsmaßnahmen und aller notwendigen
Arbeitsmittel zum Ausbau und Freilegen (Gerüste,
Hubsteiger).
Menge: 1,000 Psch

#### Titel 2.2 Abbrucharbeiten

*Hinweis*
Maßnahmenbeschreibung Abbruch
Abbrucharbeiten

Für die Durchführung der Arbeiten sind u.a. folgende
Vorkehrungen/Leistungen mit einzukalkulieren:
-Anzeige des Beginns der Abbrucharbeiten bei den
zuständigen Behörden -  Beantragung aller
erforderlichen Genehmigungen und Abstimmungen
-Einholung der Bestandunterlagen vorhandener Leitungen
und Kabel
-erforderlichen Schutzmaßnahmen vorhandener Ver- und
Entsorgungsleitungen
-Baustrom und Bauwasser
-Freischalten von Strom-, Telefonleitungen,
-zusätzliches Sicherungspersonal
-Personenschutz- und Sicherheitsmaßnahmen nach den
einschlägigen
 Unfallverhütungsvorschriften der
Bauberufsgenossenschaften
-Vermeidung von Lärm, Staubentwicklung und Schmutz
-Schutzmaßnahmen zur Sicherung der Nachbargebäude und
Grundstücke o.ä.
-Bewässern, Folienabspannungen, Brettschalungen zum
Bautenschutz u.ä.
-Aufstellen von Sicherungsgerüsten und Schutzgerüsten
-Abbruch in Handarbeit oder Teilabbruch bzw. Abbruch in
Abschnitten
-Sauberhaltung von Straßen und Wege

Entrümpelung
Vor dem Abbruch sind die Gebäude vollständig
auszuräumen und zu entrümpeln (Restmüll, Sperrmüll,
Gebinde etc.). Die anfallenden Materialien sind
sortenrein (gemäß den Anforderungen der Entsorger) zu
separieren und in entsprechenden Behältnissen
bereitzustellen und zu verwerten/entsorgen.

Entkernung
I.d.R. sind zunächst die Baustoffe und Materialien mit
Gefahrstoffanteilen u.a. aus asbesthaltige Materialien,
künstlichen Mineralfasern oder PAK-haltige Materialien
auszubauen und zu entsorgen. Diese sind entsprechend
den jeweils geltenden technischen Regeln und
Verordnungen (TRGS 519-Asbest Abbruch-, Sanierungs-
oder Instandhaltungsarbeiten, TRGS 521-Faserstäube)
fachgerecht vor dem eigentlichen Gebäudeabbruch
auszubauen und zu demontieren und in zugelassenen
Behältnissen zu lagern und zu entsorgen.
Danach erfolgt der Ausbau und die Demontage nicht
tragender Elemente und sonstiger Baustoffe
(Bodenbeläge, Leichtbauwänden, Verkleidungen, Heizungs-
und Sanitäranlagen, Türen, Fenster etc.). Die
anfallenden Materialien sind herauszuschaffen und
sortenrein (gemäß den Anforderungen der Entsorger) zu
separieren und zur nachfolgenden Verwertung/Entsorgung
in Containern bereitzustellen.

Gebäudeabbruch und Materialtrennung
Die Abbruchleistungen sind einschl. erforderlichem
Sicherungspersonal auszuführen mit entsprechender
Sicherung der zu schützenden Nachbargebäude,
Einfriedigungen oder Grundstücke u.dgl..
Das Aufstellen von erforderlichen Arbeitsgerüsten,
Hebebühnen, Sicherungs- und Schutzgerüsten wird nicht
gesondert vergütet.
Der Rückbau der Gebäude erfolgt einschl. der
Unterkellerungen und Bodenplatten bis auf den
anstehenden Boden einschl. der vorhandenen
Grundleitungen
Erforderliche Erdarbeiten sind einzurechnen.
Die Verfüllung und Verdichtung der Baugruben,
Kellerbereiche u.dgl. hat lageweise, standfest und mit
geeigneten Materialien zu erfolgen.
Die Abbrucharbeiten beinhalten Aufbereiten und
zerkleinern des Materials, das ordnungsgemäße
Aussortieren, Trennen und ggf. Lagern in Haufwerken bis
zur Beprobung der angefallenen Abbruchmaterialien.
Elektrokabel, Rohrleitungen u.dgl. in Mauerwerk und
Wänden sind entsprechend dem Baufortschritt Zug um Zug
auszusortieren und einer Weiterverwendung zuzuführen.
Alle Abbruchmaterialien sind entsprechend den
abfallrechtlichen Bestimmungen zu separieren und dürfen
während des Ausbaus, beim Transport und der Lagerung
nicht untereinander oder mit kontaminierten Materialien
vermischt werden und sind vorzugsweise einer
ordnungsgemäßen und fachgerechten Wiederverwertung
zuzuführen.
Alle anfallenden Bau- und Abbruchabfälle sind nach
Maßgabe des KrWG (insbesondere wird auf § 6
hingewiesen) und nach Abfallarten getrennt zu
entsorgen.
Mineralische Abbruchmassen sind getrennt aufzuhalden,
zu
beproben und nach Feststellung des Kontaminationsgrades
auf
zugelassenen Deponien bzw. Verwertungsanlagen zu
entsorgen.
Die Haufwerksbeprobungen, Deklarationsanalysen werden
vom AN durchgeführt.
Die Koordination der erforderlichen Material- und
Haufwerksbeprobungen (rechtzeitige Benachrichtigung
über die erforderliche Probeentnahme, Berücksichtigung
der jeweiligen Zeitfenster bis zum Eingang der
Ergebnisse usw. ) liegt beim AN.
Die Beton- und Stahlbetonbauteile sind entsprechend für
die weitere Verwertung vorzubereiten (Aufbrechen auf
Kantenlänge <= 60 cm, Aussortieren der Armierung u.dgl.
werden nicht gesondert vergütet).
Der Einsatz einer mobilen Brecheranlage ist
grundsätzlich Sache des AN und muss ggf. von diesem
beantragt und von den zuständigen Behörden genehmigt
werden.
Holzabfälle sind der Altholzkategorie IV zuzuordnen.
Zuordnung der
AVV-Nummern letztendlich durch den Entsorger: (s.
Gutachten)

Umgang mit Gefahrenstoffen und Personenschutz
Bei der Ausführung des Bauvorhabens fallen besonders
gefährliche Arbeiten nach Anhang II der
Baustellenverordnung an. Entsprechend TRGS 555 ist vor
Arbeitsbeginn eine arbeitsbereichs- und stoffbezogene
Betriebsanweisung zu erstellen, in welcher auf die
Gefahren beim Umgang mit diesen Stoffen hingewiesen
wird sowie die zu ergreifenden Schutzmaßnahmen
festgelegt werden. Zum Einsatz kommende Beschäftigte
sind aktenkundig zu belehren. Die Arbeiten mit
Gefahrstoffen sind durch einen sachkundigen
Aufsichtführenden permanent zu begleiten.
Die Arbeiten mit asbesthaltigen Gefahrstoffen
entsprechend TRGS 519 Asbest (Abbruch-, Sanierungs-
oder Instandhaltungsarbeiten) sind der zuständigen
Berufsgenossenschaft sowie Gewerbeaufsicht rechtzeitig
vor Arbeitsbeginn anzuzeigen; dem Auftraggeber ist
unverzüglich eine
Mehrfertigung der Anzeige zukommen zu lassen.
Ein anerkannter, personenbezogener Sachkundenachweis
für die Entsorgung asbesthaltiger Materialien ist
diesbezüglich zwingend erforderlich.
Das Personal ist für eingesetzte Arbeits- und
Schutzeinrichtungen (z. B. Hebebühnen) geschult.
Persönliche Arbeitsschutzausrüstungen (Schutzhelm, -
handschuhe, -brille, Sicherheitsschuhwerk, Gehörschutz,
Absturzsicherung etc.) sind vorschriftsgemäß zu
verwenden.

Entsorgung und Nachweise
Abtransport, Beseitigung und Entsorgung sämtlicher
anfallender Erd-, Bauschutt- und sonstiger Materialien
ist Sache des AN.
Der AN muss auf das elektronische
Abfallnachweisverfahren eingestellt sein. Die
Entsorgungsnachweise und Begleitpapiere für gefährliche
Abfälle müssen vom AN koordiniert und elektronisch
durchgeführt werden. Die Aufwendungen hierfür sind in
die jeweiligen Entsorgungspositionen zu kalkulieren.
Entsprechende Liefer- und Entsorgungsnachweise sind zu
führen und auf Verlangen dem AG vorzulegen.

*Hinweis*
Abbruchgebäude Scheune und Schuppen

*Hinweis*
Abbruchgebäude Garage mit Überdachung

*Hinweis*
Abbruchgebäude Werkstatt

**2.2.1 Abbruch umgebaute Scheune/Wohnhaus**
Zweigeschossiges Wohnhaus- und Scheunengebäude mit
Dachspeicher und Terrassenanbau, unterkellert einschl.
Anbauten, Aussentreppen und Einfriedungen abbrechen.
Ausbauen der Bodenplatte.
Die Kellerwände sind min. bis  1 m unter Geländeniveau
abzubrechen.
Erforderliche Erdarbeiten sind einzurechnen.

Das als Wohngebäude genutzte Objekt besteht aus einer
Scheune im nordöstlichen Teil und einem
wohnwirtschaftlich umgebauten Scheunen- und
Garagenteil.
Das massive Scheunengebäude wird im Erdgeschoß als
Garage, Abstellfläche und Werkstatt genutzt. Im
Obergeschoß sind Hobbyräume, eine Einbauküche und im
Dachgeschoß eine Sauna mit Zubehöhrräumen eingebaut.
Der weitere Teil des Scheunengebäudes zeigt noch den
alten Zustand mit Holzzwischenböden und
Scheunendachstuhl.

Das Gebäude wurde von Sperrmüll und Hausrat ausgeräumt
und entkernt (s. Titel vor).

Mauern, Treppen, Zäune, Bewuchs im unmittelbaren
Bereich des Anwesens gehören mit zu den
Abbruchleistungen, wenn nicht gesondert beschrieben.
Das Hofgelände  von Aufwuchs, Außentreppen einschl.
Geländer, Terrassenbefestigungen- und beläge o.ä.
freiräumen.

Grundfläche ca. 225 m²
Giebelhöhe ca.  12 m

umbauter Raum insg. ca. 2000 m³

Die Wände bestehen aus Natursteinen und
Porenbetonmauerwerk, Ziegel oder
Kalksandsteinmauerwerk. Teilweise bestehen die Wände
aus einer
Holzständerkonstruktion (Fachwerk) mit Ausfachungen aus
Ziegel.
Die Aussenfassade ist teilweise offen (Ziegelmauerwerk)
und teilweise verputzt und  weist keine Dämmung
(Wärmeverbundsysteme o. Ä.) auf.

Keller:
Gewölbekeller ca. 6 m lang, 4 m breit und 3 m hoch
Die Bodenplatten in den Sockelgeschossen des Gebäudes
(Garagen) sowie dem Obergeschoss des Anbaus bestehen
aus Betonplatten zum Teil mit Estrich sowie
Fliesenbelägen (Garage, Nasszellen, Küchen).

Die Böden sind teilweise mit Pressspanplatten,
Teppichen, Linoleum  o.Ä. belegt.

Außenwände/Innenwände:
EG/OG/Giebel: Vollmauerwerk, Ziegel-, Hohlblock-
Backsteinmauerwerk, verputzt, Holzfachwerk, verputzt,
verklinkert, gefliest.
Teile des Bodens des Hauptgebäudes bestehen aus
gestampftem Lehm oder aus einer geringen Betonschicht.
Die Zwischendecken im Hauptgebäude bestehen aus
Stahlträgern (Fertigbalkendecken, Kappendecke),
Holzbalken, Holzböden.
Die Wände bestehen aus Natursteinen und
Porenbetonmauerwerk, Ziegel
oder Kalksandsteinmauerwerk. Die Zwischenwände bestehen
großteils aus einer Holzständerkonstruktion mit
Ausfachungen und Verkleidungen aus unterschiedlichsten
Materialien.
Die Innenwände weisen eine Dämmung (Styropor, KFM,
Wärmeverbundsysteme o. Ä.) auf.

DG: Holzdachstuhl mit Satteldach,
Das Dach ist aus Holzbalken, Holzlattung und
Ziegeleindeckung aufgebaut.  Holzvertäfelung
(teilweise)
- Tapeten auf Spanplatten mit Polystyroldämmung
- Holzbalken (teilweise mit alukaschierter
Zwischensparrendämmung)
- Holzlatten
- Ziegel

Ziegeleindeckung, Dachrinnen, Regenfallrohre aus
Zinkblech,  Kamine usw..
Menge: 1,000 Psch

**2.2.2 Abbruch Anbau Garage (Zulage)**
Wohnwirtschaftlich umgebaute Garage einschl. Anbauten,
Aussentreppen und Einfriedungen abbrechen. (Zulage)
Ausbauen der Bodenplatte.
Erforderliche Erdarbeiten sind einzurechnen.

Das Gebäude wurde von Sperrmüll und Hausrat ausgeräumt
und entkernt (s. Titel vor).

Mauern, Treppen, Zäune, Bewuchs im unmittelbaren
Bereich des Anwesens gehören mit zu den
Abbruchleistungen, wenn nicht gesondert beschrieben.

Grundfläche ca. 60 m²
Giebelhöhe ca.  8 m

umbauter Raum insg. ca. 450 m³

Im Erdgeschoss befinden sich zwei Garagen darüber ein
Wohnraum.
Der Garagenbereich ist gemauert und betoniert. Der
Wohnbereich wurde als
Holzständerkonstruktion mit Ausfachungen aus
Kunstwerksteinen mit Satteldach aufgebaut. Die Fassade
ist teilweise verputzt und mit Holz verkleidet und
gedämmt.
EG: Garage und Bodenplatte
DG: Holzdachstuhl mit Satteldach,
Das Dach ist aus Holzbalken, Holzlattung und
Ziegeleindeckung aufgebaut.
Dachrinnen, Regenfallrohre aus Zinkblech usw..
Menge: 1,000 Psch

**2.2.3 Abbruch Werkstatt**
Werkstatt einschl. Anbauten, Aussentreppen und
Einfriedungen abbrechen.
Ausbauen der Bodenplatte.
Erforderliche Erdarbeiten sind einzurechnen.

Die Werkstatt wurde von Sperrmüll und Hausrat
ausgeräumt und entkernt (s. Titel vor).

Mauern, Treppen, Zäune, Bewuchs im unmittelbaren
Bereich des Anwesens gehören mit zu den
Abbruchleistungen, wenn nicht gesondert beschrieben.

Grundfläche ca. 65 m²
Giebelhöhe ca.  7 m

umbauter Raum insg. ca. 350 m³

Die Böden sind betoniert und/oder mit Pressspanplatten,
Teppichen, Linoleum o.Ä. belegt.
Holzständerkonstruktion (Fachwerk) mit Ausfachungen aus
Ziegel.
Die Fassade ist teilweise offen (Ziegelmauerwerk) und
teilweise verputzt und
mit Holzverkleidungen u.ä..

Die Zwischenwände bestehen aus einer
Holzständerkonstruktion mit Ausfachungen und
Verkleidungen aus unterschiedlichsten Materialien.
Die Innenwände weisen eine Dämmung (Styropor, KFM,
Wärmeverbundsysteme o. Ä.) auf.

DG: Holzdachstuhl mit Satteldach,
Das Dach ist aus Holzbalken, Holzlattung und
Ziegeleindeckung aufgebaut.

Ziegeleindeckung, Dachrinnen, Regenfallrohre aus
Zinkblech,  usw..
Menge: 1,000 Psch

**2.2.4 Abbrucharbeiten Grenzwände (Zulage)**
vorsichtiges Abbrechen oder Abtreppen der Seiten- oder
Grenzwände der Abbruchgebäude nach Angabe Bauleitung in
vorsichtiger Hand- und Maschinenarbeit zum Schutz der
Nachbargebäude, Mauern, Zäune oder Anpassung an
Geländebestand einschl. erforderlicher Arbeits- und
Schutzgerüste usw..
Menge: 3,000 St

**2.2.5 Abbruch Schuppen**
Als  Lager genutzter Schuppen einschl. Anbauten,
Aussentreppen und Einfriedungen abbrechen.
Massives Erdgeschoß mit Überbau in Holzständerbauweise.
Ausbauen der Bodenplatte.
Erforderliche Erdarbeiten sind einzurechnen.

Das Gebäude wurde von Sperrmüll und Hausrat ausgeräumt
und entkernt (s. Pos. vor).

Mauern, Treppen, Zäune, Bewuchs im unmittelbaren
Bereich des Anwesens gehören mit zu den
Abbruchleistungen, wenn nicht gesondert beschrieben.

Grundfläche ca. 25 m²
Giebelhöhe ca.  6 m

umbauter Raum insg. ca. 130 m³

Holzständerkonstruktion (Fachwerk) mit Ausfachungen aus
Ziegel.
Die Fassade ist teilweise offen (Ziegelmauerwerk) und
großteils  mit einer Holzbeplankung verkleidet u.ä..

DG: Holzdachstuhl mit Satteldach,
Das Dach ist aus Holzbalken, Holzlattung und
Ziegeleindeckung aufgebaut.

Ziegeleindeckung, Dachrinnen, Regenfallrohre aus
Zinkblech usw..
Menge: 1,000 Psch

**2.2.6 Abbruch Überdach mit Schuppen**
Überdach mit Lagerraum zwischen Scheune und Werkstatt
einschl. Einfriedungen abbrechen.
Ausbauen der Bodenplatte und Bodenbeläge.
Erforderliche Erdarbeiten sind einzurechnen.

Das Gebäude wurde von Sperrmüll und Hausrat ausgeräumt
und entkernt (s. Titel vor).

Mauern, Treppen, Zäune, Bewuchs im unmittelbaren
Bereich des Anwesens gehören mit zu den
Abbruchleistungen, wenn nicht gesondert beschrieben.

Grundfläche ca. Überdach mit Schuppen ca. 45 m²
Giebelhöhe ca.  3 m

Holzständerkonstruktion mit Lattenverkleidung.

Gartenhaus mit flachem Satteldach mit Bitumenschindeln
belegt.
Das Überdach ist mit Trapezprofilen aus Kunststoff oder
Alublech belegt.
Menge: 1,000 Psch

**2.2.7 Abbruch Gartenhaus einschl. Überdachung**
Freistehendes Gartenhaus einschl. Überdachung,
Aussentreppen und Einfriedungen abbrechen.
Ausbauen der Bodenplatte und Bodenbeläge.
Erforderliche Erdarbeiten sind einzurechnen.

Das Gartenhaus wurde von Sperrmüll und Hausrat
ausgeräumt und entkernt (s. Titel vor).

Mauern, Treppen, Zäune, Bewuchs im unmittelbaren
Bereich des Anwesens gehören mit zu den
Abbruchleistungen, wenn nicht gesondert beschrieben.

Grundfläche ca. Gartenhaus mit Überdachung ca. 35 m²
Giebelhöhe ca.  3 m

Holzständerkonstruktion mit Lattenverkleidung.

Gartenhaus mit flachem Satteldach mit Bitumenschindeln
belegt.
Das Überdach ist mit Trapezprofilen aus Kunststoff oder
Alublech belegt.
Menge: 1,000 Psch

**2.2.8 Abbruch Kleinstschuppen**
Mehrere Kleinstschuppen und Gewächshaus abbrechen.
Ausbauen der Bodenplatte und Bodenbeläge.

Die Kleinschuppen wurden von Sperrmüll und Hausrat
ausgeräumt und entkernt (s. Titel vor).

Mauern, Treppen, Zäune, Bewuchs im unmittelbaren
Bereich des Anwesens gehören mit zu den
Abbruchleistungen, wenn nicht gesondert beschrieben.
Erforderliche Erdarbeiten sind einzurechnen.

Grundfläche bis 3*3 m
Giebelhöhe bis  3 m

Holzständerkonstruktion mit Lattenverkleidung.

Das Überdach ist mit Trapezprofilen aus Kunststoff oder
Alublech belegt.
Menge: 4,000 St

**2.2.9 Abbruch Kompostlager**
Kompostlager abbrechen.
Grüngut einschl. Rahmenwände und Verankerungen mit
Befestigungen.
Erforderliche Erdarbeiten sind einzurechnen.

Grundfläche bis 3*5 m
Höhe bis 1,2 m

Abbruch einschl. Entsorgung, wenn nichst gesondert
beschrieben
Menge: 1,000 St

**2.2.10 Aussortieren von Mauersteinen**
In Gebäudeteilen und Mauern eingebaute Mauersteine aus
Sandstein und Formsteine aus Naturstein zur
Weiterverwendung vorsichtig ausbauen, aussortieren,
grob säubern, aufladen und auf Bauhof der gemeinde
zwischenlagern.
Förderweg einfach bis 1 Km.
Menge: 5,000 m3

**2.2.11 Sickergrube reinigen**
Sickergrube bzw. alte Mistgrube mit
Saugfahrzeug, Saugwagen inkl. Fahrzeugführer und
2. Monteur für Saugarbeiten
Die Gruben sind auszusaugen und sauber auszuspritzen.
Gruben leeren, Inhalt abfahren und Entsorgen einschl.
der erforderlichen Entsorgungsgebühren.
Grubengröße bis 25 m3
Menge: 1,000 Psch

**2.2.12 Sickergrube abbrechen**
Sickergrube abbrechen.
Erforderliche Erdarbeiten sind einzurechnen.
Ortbeton konstruktiv bewehrt abbrechen u. zerkleinern.
Betondicke bis 30 cm.
Beton auf Zwischenlager und als Haufwerk getrennt
aufhalden.
Menge: 10,000 m3

**2.2.13 Schotter für Verfüllung liefern und einbauen.**
Schotter liefern, in Verfüllbereiche einbauen und
verdichten.
Material: Kornabgestuftes Gemisch 0/45 bis 0/56 aus
gebrochenem Naturgestein.
Standfeste Verfüllung der Keller und Gruben.
Die ordnungsgemäße und standfeste Verdichtung ist
nachzuweisen.

Sickergruben, Gewölbekeller, Unterkellerungen o.ä..
Menge: 140,000 m3

#### Titel 2.3 Entsorgung sonstiger Gefahrstoffe, Bau- u. Abbruchabfälle

*Hinweis*
Allgemeine Hinweise zur Verwertung/Entsorgung:
Gebäude und Hofbereiche freiräumen und entkernen.
Für Sperrmüll, Mischabfälle, Sondergebinde bzw.
versteckte Gefahrenstoffe, die bei den Ausräumarbeiten
und Entkernungsarbeiten anfallen, wenn nicht gesondert
beschrieben.
Abfall-/Wertstoffe gemäß AV-Konzept entsorgen/
verwerten.
Erforderlicher Sicherheits- und Schutzvorkehrungen sind
einzurechnen.
Abrechnung nach tatsächlich angefallenen Massen.
(Massen geschätzt)

**2.3.1 Sperrmüllentsorgung**
Sperrmüll, Möbel u.ä. entsorgen.

Abrechnung nach Wiegeschein.
Entsorgungsnachweis vorlegen.

Für die Entsorgung in geeigneten Behältnissen
bereitgestellt.  Laden, transportieren und
ordnungsgemäß entsorgen, incl. aller Gebühren.

.
Menge: 5,000 t

**2.3.2 Restmüll entsorgen**
Restmüll u.ä. entsorgen.

Abrechnung nach Wiegeschein.
Entsorgungsnachweis vorlegen.

Für die Entsorgung in geeigneten Behältnissen
bereitgestellt.  Laden, transportieren und
ordnungsgemäß entsorgen, incl. aller Gebühren.
Menge: 5,000 t

**2.3.3 Elektro- u. Schrottentsorgung**
Elektroschrott und  Schrott, usw.  entsorgen.

Abrechnung nach Wiegeschein.
Entsorgungsnachweis vorlegen.

Für die Entsorgung in geeigneten Behältnissen
bereitgestellt.  Laden, transportieren und
ordnungsgemäß entsorgen, incl. aller Gebühren.
Menge: 2,000 t

**2.3.4 Fenster und Türen entsorgen**
Fenster, Garagentore, Türen u.ä. entsorgen.

Abrechnung nach Wiegeschein.
Entsorgungsnachweis vorlegen.

Für die Entsorgung in geeigneten Behältnissen
bereitgestellt.  Laden, transportieren und
ordnungsgemäß entsorgen, incl. aller Gebühren.
Menge: 2,000 t

**2.3.5 Kunststoffe entsorgen**
Folien, Kunststoffverkleidungen, Reifen u.ä. entsorgen.

Abrechnung nach Wiegeschein.
Entsorgungsnachweis vorlegen.

Für die Entsorgung in geeigneten Behältnissen
bereitgestellt.  Laden, transportieren und
ordnungsgemäß entsorgen, incl. aller Gebühren.
Menge: 2,000 t

**2.3.6 Gebinde/Sonderabfälle entsorgen**
Flüssige Gebinde/Sonderabfälle u.ä. entsorgen.

Abrechnung nach Wiegeschein.
Entsorgungsnachweis vorlegen.

Für die Entsorgung in geeigneten Behältnissen
bereitgestellt.  Laden, transportieren und
ordnungsgemäß entsorgen, incl. aller Gebühren.
Menge: 250,000 kg

**2.3.7 Entsorgung asbesthaltiger Kleinteile**
Entsorgung asbesthaltigen Bauteile  fachgerecht gem.
TRGS 519 durch dafür befähigtes Personal unter der
Verwendung von Restfaserbindemittel möglichst
zerstörungsfrei entfernen.
Inkl. Bereitstellung in Bigbags zur Entsorgung,
Materialien im Baustellenbereich laden, transportieren
und
ordnungsgemäß entsorgen, incl. aller Gebühren.
Trennen der unterschiedlichen Baustoffe entsprechend
Art und Abfallschlüssel für die ordnungsgemäße
Entsorgung.
Die Entsorgungsnachweise sind vorzulegen.
Brandschutzelemente, Dichtungen, Kaminplatten und -
türen, Rohre, Kleber u.ä.

AVV 17 06 05*
Menge: 1,000 t

**2.3.8 Entsorgung künstlicher Mineralfasern (KMF)**
künstlichen Mineralfasern (KMF) entsorgen
verbaut in Böden, Wänden und Decken sowie als
Deckenauflage nach Demontage der verkleidenden Elemente
gem. TRGS 521 ausbauen durch dafür befähigtes Personal.
Inkl. Bereitstellung in Bigbags zur Entsorgung,
Materialien im Baustellenbereich laden, transportieren
und
ordnungsgemäß entsorgen, incl. aller Gebühren.
Trennen der unterschiedlichen Baustoffe entsprechend
Art und Abfallschlüssel für die ordnungsgemäße
Entsorgung.
Die Entsorgungsnachweise sind vorzulegen.
Isolierungen, Abdichtungen u.ä.

AVV 17 06 03*
Menge: 3,000 t

**2.3.9 Entsorgung von Polysterolen mit HBCD beaufschlagt**
Isolierungen aus Styropor, PU-Schaum etc. entsorgen.
Inkl. Bereitstellung in Behältnissen zur Entsorgung,
Materialien im Baustellenbereich laden, transportieren
und
ordnungsgemäß entsorgen, incl. aller Gebühren.
Trennen der unterschiedlichen Baustoffe entsprechend
Art und Abfallschlüssel für die ordnungsgemäße
Entsorgung.
Die Entsorgungsnachweise sind vorzulegen.
Dämmungen, Abdichtungen u.ä..

AVV 17 06 04
Menge: 3,000 t

**2.3.10 Holz entsorgen**
Holz, Dachlatten, Zwischenpaneelen u.ä. entsorgen.

Abrechnung nach Wiegeschein.
Entsorgungsnachweis vorlegen.

Für die Entsorgung in geeigneten Behältnissen
bereitgestellt.  Laden, transportieren und
ordnungsgemäß entsorgen, incl. aller Gebühren.
Menge: 10,000 t

**2.3.11 Holzabfälle, Altholzkategorie A IV, entsorgen**
Holzabfälle u.ä., Altholzkategorie A IV, entsorgen.

Abrechnung nach Wiegeschein.
Entsorgungsnachweis vorlegen.

Für die Entsorgung in geeigneten Behältnissen
bereitgestellt.  Laden, transportieren und
ordnungsgemäß entsorgen, incl. aller Gebühren.

.
Menge: 40,000 t

**2.3.12 Brandschutztüren entsorgen**
Brandschutztüren entsorgen.
Materialien ordnungsgemäß demontieren.
Asbesthaltige Materialien ggf. ausbauen und trennen.
Inkl. Bereitstellung in Behältnissen zur Entsorgung.
Entsprechende Aufbruchgeräte vorhalten und betreiben.

Einschl. Personenschutz- und
Arbeitssicherheitsmaßnahmen.
Menge: 0,500 t

**2.3.13 Kaminsteine entsorgen**
Kaminsteine ausbauen und aussortieren u.ä.. (Zulage)
Inkl. Bereitstellung in Behältnissen zur Entsorgung.

Einschl. Einschl. Personenschutz- und
Arbeitssicherheitsmaßnahmen und aller notwendigen
Arbeitsmittel zum Ausbau und Freilegen (Gerüste,
Hubsteiger).

Kaminsteine, Kamin
Menge: 3,000 t

**2.3.14 Dachpappen entsorgen**
Teerfreie Dachpappen und Dichtmassen entsorgen.

Abrechnung nach Wiegeschein.
Entsorgungsnachweis vorlegen.

Für die Entsorgung in geeigneten Behältnissen
bereitgestellt.  Laden, transportieren und
ordnungsgemäß entsorgen, incl. aller Gebühren.
Menge: 1,000 t

**2.3.15 Teerhaltige Dachpappen entsorgen.**
Teerhaltige Dachpappen und Dichtmassen entsorgen.

Abrechnung nach Wiegeschein.
Entsorgungsnachweis vorlegen.

Für die Entsorgung in geeigneten Behältnissen
bereitgestellt.  Laden, transportieren und
ordnungsgemäß entsorgen, incl. aller Gebühren.
Menge: 1,000 t

**2.3.16 Gipshaltige Putze und Mörtel entsorgen**
Putze und Mörtel, sulfathaltig, Gipskartonplatten u.ä.
entsorgen.

Abrechnung nach Wiegeschein.
Entsorgungsnachweis vorlegen.

Für die Entsorgung in geeigneten Behältnissen
bereitgestellt.  Laden, transportieren und
ordnungsgemäß entsorgen, incl. aller Gebühren.
Menge: 4,000 t

**2.3.17 Baustellenmischabfälle entsorgen**
Baustellenmischabfälle aus mineralischem Abbruch,
Beton, Ziegel, Mauerwerk u.ä.  entsorgen.

Abrechnung nach Wiegeschein.
Entsorgungsnachweis vorlegen.

Für die Entsorgung in geeigneten Behältnissen
bereitgestellt.  Laden, transportieren und
ordnungsgemäß entsorgen, incl. aller Gebühren.
Menge: 5,000 t

**2.3.18 verunreinigte Baustellenmischabfälle entsorgen**
verunreinigte Baustellenmischabfälle aus mineralischem
Abbruch, Putz, Plastik, Unrat, u.ä.,  die gefährliche
Stoffe enthalten, entsorgen.

Abrechnung nach Wiegeschein.
Entsorgungsnachweis vorlegen.

Für die Entsorgung in geeigneten Behältnissen
bereitgestellt.  Laden, transportieren und
ordnungsgemäß entsorgen, incl. aller Gebühren.

AVV 17 09 03* ' die gefährliche Stoffe enthalten ')
Menge: 3,000 t

#### Titel 2.4 Verwertung/Entsorgung Mineralische Bauabfälle

*Hinweis*
Allgemeine Hinweise zur Zwischenlagerung und
Verwertung/Entsorgung
Die Zwischenlagerplätze für Abbruchmaterialien und
Verwertungsstoffe entsprechend den Erfordernissen
herzustellen, zu betreiben und wiederherzurichten.
Die Flächen stehen innerhalb der Baustelle zur
Verfügung.
Erschwernisse durch beengte Lagerflächen sind
einzurechnen.

Die Verwertung/Entsorgung erfolgt auf Grundlage der
Haufwerksbeprobung entsprechend LAGA-Bauschutt Nr. 20
bzw. Dihlmann-Erlass.
Die Beprobung führt der AN durch.
Die notwendigen Beprobungs- und Analytikkosten
entsprechend den Vorgaben der Endentsorger/-verwerter
sind einzurechnen.
Die Anteile der anfallenden Entsorgungsklassen sind
anhand des Gutachten abgeschätzt.
Die Verwertung/Entsorgung erfolgt durch den AN und wird
entsprechend den untenstehenden Positionen vergütet.
Die Aufhaldung hat in kleineren, sortenreinen,
homogenen Fraktionen zu erfolgen. Vermischungen mit
belastetem (nicht recycelbarem) Bauschutt sind
auszuschliessen.
Die Ergebnisse der Haufwerksbeprobungen sind für die
Verwertung/Entsorgung maßgebend. Die Abrechnung erfolgt
nach den untenstehenden Positionen, wobei abweichende
Z-Werte und Deponieklassen zusätzlich vergütet werden.
Für den mineralischen Bauschutt ist die
Verwertungsklasse
bis einschl. Z.1.2 in der Grundposition einzurechnen.
Die Abrechnung erfolgt nach vorgelegten
Entsorgungsnachweisen und Wiegescheinen.
Alles überschlagene Schätzmassen.

**2.4.1 Zwischenlager Materialverwertung herstellen.**
Zwischenlager für die angefallenen Abbruchmaterialien
und Verwertungsmaterialien  herstellen, ständig
unterhalten und abräumen.
Entsprechende Zufahrten und Flächenbefestigungen für
die Zwischenlagerung herstellen.
Flächen und Material mit einer wasserundurchlässigen
Schutzfolie abdecken.

Zwischenlager
mineralische Recyclingmaterialien, Wertstoffe,
mineralische Bauabfälle, Containerplatz Bauabfälle
Menge: 1,000 Psch

**2.4.2 Verwertung Bauschutt bis Z1.2**
Verwertung von Betonaufbruch bis einschl. Z 1.2 nach
der Haufwerksbeprobung entsprechend LAGA-Bauschutt Nr.
20 bzw. Dihlmann-Erlass.
Die Beprobung führt der AN durch.
Notwendige Nachweise entsprechend den gesetzlichen
Regelungen sind dem AG zu übergeben.
Durch die Haufwerksbeprobung und notwendige
Abstimmungen und Zulassungen mit dem Deponiebetreiber sich ergebende Erschwernisse und die
Entsorgungsgebühr sind in den EP einzurechnen.

Material von Zwischenlager aufnehmen und entsorgen,
einschl. anfallende Deponiegebühren.
Das Material ist innerhalb von 14 Kalendertagen nach
Vorliegen der Ergebnisse der Haufwerksbeprobung zu
entsorgen einschl. anfallende Deponiegebühren.

Mauerwerk, Natursteine, Ziegel
Menge: 600,000 t

**2.4.3 Verwertung Beton und Stahlbeton bis Z1.2**
Verwertung/Entsorgung von Betonaufbruch bis einschl. Z
1.2,  nach der Haufwerksbeprobung entsprechend LAGA-
Bauschutt Nr. 20 bzw. Dihlmann-Erlass.
Die Beprobung führt der AN durch.
Notwendige Nachweise entsprechend den gesetzlichen
Regelungen sind dem AG zu übergeben.
Durch die Haufwerksbeprobung und notwendige
Abstimmungen und Zulassungen mit dem Deponiebetreiber sich ergebende Erschwernisse und die
Entsorgungsgebühr sind in den EP einzurechnen.

Material von Zwischenlager aufnehmen und entsorgen,
einschl. anfallende Deponiegebühren.
Das Material ist innerhalb von 14 Kalendertagen nach
Vorliegen der Ergebnisse der Haufwerksbeprobung zu
entsorgen einschl. anfallende Deponiegebühren.

Betonabbruch
Menge: 200,000 t

**2.4.4 Entsorgung von Bauschutt oder Stahlbeton >Z 2 (Zulage)**
Entsorgung von Bauschutt und Betonaufbruch >Z 2
Notwendige Nachweise entsprechend den gesetzlichen
Regelungen sind dem AG zu übergeben.
(Zulage)

Material von Zwischenlager aufnehmen und entsorgen,
einschl. anfallende Deponiegebühren.
Das Material ist innerhalb von 14 Kalendertagen nach
Vorliegen der Ergebnisse der Haufwerksbeprobung zu
entsorgen einschl. anfallende Deponiegebühren.
Menge: 50,000 t

**2.4.5 Entsorgung von Beton/Bauschutt DK I (Zulage)**
Entsorgung von Beton/Bauschutt DK I
bei einer zugelassenen Deponie der Deponieklasse DK I .
Notwendige Nachweise entsprechend den gesetzlichen
Regelungen sind dem AG zu übergeben.
(Zulage)
Menge: 150,000 t

**2.4.6 Entsorgung von Beton/Bauschutt DK II (Zulage)**
Entsorgung von Beton/Bauschutt DK I
bei einer zugelassenen Deponie der Deponieklasse DK I .
Notwendige Nachweise entsprechend den gesetzlichen
Regelungen sind dem AG zu übergeben.
(Zulage)
Menge: 50,000 t

### Bereich 3 Grundstück abräumen und modellieren

#### Titel 3.1 Rückbau Gelände

**3.1.1 Zaun aufnehmen und entsorgen**
Zaun aufnehmen, einschließlich Pfosten und
Verstrebungen.
Maschendrahtzaun.
Zaunhöhe bis 1,50 m.
Pfostenabstand 2 bis 3 m.
Pfosten mit Einzelfundament aus Beton, Durchmesser bis
ca. 40 cm, Tiefe bis 60 cm.
Pfostenlöcher mit anstehendem Boden verfüllen.
Ausgebautes Material trennen und zwischenlagern.
Menge: 30,000 m

**3.1.2 Wurzelstöcke ausgraben und entsorgen**
Wurzelstöcke ausgraben und für Entsorgung innerhalb
Baustelle lagern.
Wurzellöscher mit Boden verfüllen.
Wurzelstöcke aufnehmen und entsorgen.
Garten- und Wiesenflächen.
Seitlich gelagerte Wurzelstöcke vor dem Laden
ausschütteln
(weitmöglichst ohne Erde), aufladen, fördern und
entsorgen.
Gerodete Wurzeln und Wurzelstöcke sammeln, laden und in
Eigentum des AN übernehmen und einer Wiederverwertung
zuführen/entsorgen einschl. Entsorgungsgebühren.
Abrechnung nach Wiegescheine.
Menge: 5,000 t

**3.1.3 Schlagabraum aufnehmen und entsorgen**
Schlagabraum aufnehmen und entsorgen.
Garten- und Wiesenflächen.
Gelagerter Gehözschnitt und Schlagabraum sammeln,
fördern, laden und in Eigentum des AN übernehmen und
einer Wiederverwertung zuführen/entsorgen einschl.
Entsorgungsgebühren.
Abrechnung nach Wiegescheine.
Menge: 5,000 t

**3.1.4 Oberboden abtragen und andecken**
Oberbodenabtrag im Arbeitsbereich der auszubauenden
Leitungen, Borde und befestigter Flächen o.ä..
Oberboden einschließlich Vegetationsdecke abtragen. Boden seitlich lagern und wieder andecken.
Dicke Ab-Auftrag bis ca. 25 cm.
Menge: 30,000 m3

**3.1.5 Asphaltbefestigung trennen**
Asphaltbefestigung geradlinig trennen.
Trennen durch Schneiden.
Dicke der Asphaltbefestigung bis 14 cm.
Menge: 30,000 m

**3.1.6 Asphaltbefestigung aufnehmen**
Asphaltbefestigung aufbrechen und aufnehmen.
Fläche = Hoffläche.
Dicke der Asphaltbefestigung über 10 bis 20 cm.
Aufbruchstücke zerkleinern, Kantenlängen höchstens
40 cm.
Aufhalden von Asphaltaufbruch auf Zwischenlager fördern
und als Haufwerk abladen.
Gesamtaufbruchtiefe über 10 bis 20 cm.
Menge: 150,000 m2

**3.1.7 Pflasterdecke aufnehmen**
Pflasterdecke aufbrechen und aufnehmen.
Art = Beton- und Verbundsteinpflaster und Platten bis
40*40 cm, bis 10 cm dick,
Aufhalden von Pflasteraufbruch auf Zwischenlager
fördern und als Haufwerk abladen.
Gesamtaufbruchtiefe über 10 bis 20 cm.
Menge: 30,000 m2

**3.1.8 Boden und Schotterunterbau lösen u. zwischenlagern**
Boden und Schotterunterbau im Arbeitsbereich der
auszubauenden Leitungen, Borde und befestigter Flächen
o.ä. lösen, separieren und zwischenlagern.
Boden Klasse 3 bis 6 entsprechend DIN 18300 VOB/C,
Ausgabe 2012 und Schotterunterbau.
Boden und Schotterunterbau auf Zwischenlager fördern
und als Haufwerk getrennt aufhalden.

Das Herstellen des Planums wird nicht gesondert
vergütet.
Abgerechnet wird nach Aufmaß.
Menge: 60,000 m3

**3.1.9 Boden in Auffüllbereiche wieder einbauen**
Wiedereinbaubarer Boden in Auffüllbereiche einbauen und
verdichten.
Boden innerhalb der Baustelle gelagert, fördern und in
Auftragsbereiche einbauen und verdichten.

Das Herstellen des Planums wird nicht gesondert
vergütet.
Abgerechnet wird nach Aufmaß.

Einbau von Teilmengen nach Angabe AG.
Menge: 40,000 m3

**3.1.10 Kastenrinne ausbauen**
Kastenrinne aus Ortbeton, stark bewehrt vollständig
ausbauen einschl. Abdeckung.
Kastenrinne bis NW 150,
Kastenrinne aus Betonfertigteilen.
Ausbautiefe ab OK bis 0,60 m.
Kastenrinne liegt in befestigter Fläche.
Aufbruch- und Erdarbeiten ausführen.
Ausgebautes Material trennen und zwischenlagern.
Menge: 10,000 m

**3.1.11 Leitungsgraben einschl. Kopfloch herstellen.**
Leitungsgraben einschl. Kopfloch herstellen.
Straßenaufbruch wird gesondert vergütet.
Erdarbeiten in Bodenklassen 3 bis 6 entsprechend DIN
18300 VOB/C, Ausgabe 2012 ausführen.
Grabentiefe bis 2,00 m.
Verbau wird nicht gesondert vergütet.
Wasserhaltung bis zu einer Pumpenleistung von 10 m³
Fördermenge mal 5 m Förderhöhe je Stunde und Haltung
ausführen.
Aushub wird zum Verfüllen nicht verwendet. Verfüllen
des Grabens nach Verlegen der Leitung wird gesondert
vergütet.
Grabenaushub lösen, separieren und zwischenlagern.
Boden und Schotterunterbau auf Zwischenlager fördern
und als Haufwerk getrennt aufhalden
Abgerechnet wird mit senkrechten Wänden.
Mehrere Teilmengen.
Das Verdrängungsvolumen ggf. auszubauender
Rohrleitungen und Schächte wird übermessen.
Straßeneinläufe, Leitungen, Baugruben u.ä.
Menge: 15,000 m3

**3.1.12 Handaushub herstellen. (Zulage)**
Handaushub für das Freilegen von best. Leitungen, best.
Anschlüssen u.dgl. (Zulage).
Mehrere Teilmengen.
Menge: 5,000 m3

**3.1.13 Boden liefern, in Leitungsgrab. einbauen**
Boden liefern, in Leitungsgraben, Kopflöcher und
Schachtbaugruben einbauen und verdichten.
Material: Kornabgestuftes Gemisch 0/45 aus gebrochenem
Naturgestein o.glw. gemäß TL SoB-StB.
Boden nach Verlegen der Leitung in Graben oberhalb der
Leitungszone einbauen und verdichten.
Abgerechnet wird nach Abtragsprofilen des Leitungsgrabens beim Aushub, abzüglich der durch Baukörper
mit mehr als 0,1 m2 Querschnitt sowie durch Teilverfüllungen verdrängten Mengen.
Boden für Leitungsgraben.
Einbau in Hauptleitung / Anschlußleitungen /
Kopflöcher.
Menge: 10,000 m3

**3.1.14 Leitungszone herstellen.**
Leitungszone herstellen.
Material: Sand
Einschl. Herstellen des Planums der Grabensohle für das
Auflager.
Dicke der unteren Bettungsschicht min. 15 cm.
Dicke der Abdeckung min. 30 cm.
Menge: 5,000 m3

**3.1.15 Anschlussleitung herstellen.**
Anschlussleitung zum Schacht bzw. zur Sammelrohrleitung
nach statischen und konstruktiven Erfordernissen nach
DIN EN 1610 herstellen.
Anschluss an Schacht bzw. Sammelrohrleitung sowie Formstücke - außer Verbindungsmuffen (s.u.) - werden
gesondert vergütet.
Rohr-DN/OD 160.
Material = Kunststoff, KG 2000 oglw.
Verlegetiefe (bis Fliessohle) über 1,25 bis 4 m,
Überdeckungshöhe bis 4 m.
Strassenverkehrslast = SLW 60.
Eventuell notwendiges Ablängen der Rohre sowie
Verbindungsmuffen (muffenlose Rohre) sind in den EP
einzurechnen.
Mehrere Teilstücke.
Menge: 15,000 m

**3.1.16 Formstück Bogen einbauen.**
Formstueck in Rohrleitung einbauen.
Verguetet wird der Mehraufwand fuer den Einbau des
Formstueckes gegenueber der durchgemessenen Rohrleitung.
Formstueck = Bogen DN/OD 160,
Material = Kunststoff, KG 2000 oglw.

Unterschiedliche Bogenwinkel.
Menge: 5,000 St

**3.1.17 Formstück Abzweig einbauen**
Formstueck in Rohrleitung einbauen.
Verguetet wird der Mehraufwand fuer den Einbau des
Formstueckes gegenueber der durchgemessenen Rohrleitung.
Formstueck = Abzweig, Anschlussrohr DN/OD 160,
Material = Kunststoff, KG 2000 oglw.
Durchgangsrohr DN/OD 160.
Menge: 2,000 St

**3.1.18 Rohranschluß Bestand herstellen**
Rohranschluss an Sammelrohrleitung herstellen, An-
schluss dichten.
Vergütet wird der Mehraufwand für das Herstellen des
Anschlusses einschließlich eventueller Pass- und Sattelstücke gegenüber der bis zur Innenfläche der Sammelrohrleitung durchgemessenen Rohrleitung.
Rohr DN/OD der Anschlussleitung bis 160.
Anschlussleitung aus Kunststoff.
Sammelleitung aus Stahlbeton oder Guss.
Öffnung für Rohranschluss durch Bohren herstellen.
Anschluß mit Fabekun-Bohranschlußstutzen
System Funke oder gleichwertig (www.funkegruppe.de).

Fabrikat:  '..........................................
.................................'
  (vom Bieter einzutragen)

Eventuell notwendiges Ablängen der Rohre sowie
Verbindungsmuffen (muffenlose Rohre) sind in den EP
einzurechnen.
Mehrere Teilstücke.
Menge: 1,000 St

**3.1.19 Straßenablauf rechteckig einbauen m.Erdarb .**
Straßenablauf aus Betonfertigteilen nach DIN 4052 einbauen. Fugen mit Mörtel MG III nach DIN 1053 dichten
und glattstreichen. Aufsatz wird gesondert vergütet.
Erforderliche Erdarbeiten in Boden der Klassen 3 bis 5
ausführen.
Boden Form 1a, Abfluss im Boden.
Schaftkonus Form 11 (295 mm hoch).
Auflagering Form 10b (für rechteckige Aufsätze).
Auflager aus Beton C 8/10, 10 cm dick, herstellen.
Aushubtiefe ab OK Straßenablauf bis 1,25 m.
Aushub der Verwertung nach Wahl des AN zuführen.
Füllmaterial liefern.
Füllmaterial: Kornabgestuftes, güteüberwachtes
Korngemisch
STS KG 100 (KFT) o.glw. gemäß TL Min.
Einschl. Anschluß des Ablaufs an Anschlußleitung DN 150
aus PVC, wandverstärkt.
Menge: 1,000 St

**3.1.20 Aufsatz f. Straßenablauf 300*500 aufsetzen**
Aufsatz für Straßenablauf nach DIN 1229 aufsetzen.
Klasse C 250, Ausführung nach DIN 19 594, 300x500, mit
Schlitzweite 34,5 mm.
Verzinkter Eimer nach DIN 4052, Form D 1.
Aufsatz zunächst provisorisch auflegen und entsprechend
Bauablauf Zug um Zug bis auf planmäßige Höhe setzen.
Fuge zwischen Fertigteilen mit Mörtel MG III nach DIN
1053 unter Verwendung von mindestens 3 Distanzstücken
entsprechender Festigkeit füllen. Füllung glattstreichen.
Menge: 1,000 St

**3.1.21 Einbauteile in Asphaltbef. anpassen.**
Einbauteile (Hydranten-, Schieberkappen) in
Asphaltbefestigung freilegen und an die neue Höhe
anpassen. Freigelegten Bereich verfüllen und
verdichten. Aufbruchmaterial der Verwertung nach Wahl
des AN zuführen.
Einbauteil in Fahrbahn.
Aufbruchtiefe über 10 bis 20 cm.
Verfüllung = Beton, obere 4 cm Asphaltbeton.
einschl. Sichern des Einbauteils während der Bauzeit.
Menge: 1,000 St

**3.1.22 Tragdeckschicht 0/16 liefern und einbauen**
Tragdeckschicht 0/16 aus Asphalt liefern und einbauen.
Profilierung und Angleichung.
Anschluss/Übergang an Bestandsasphalt
Menge: 2,000 t

**3.1.23 Sichern von Versorgungsleitungen**
Sichern von Versorgungsleitungen
einschl. Einbauteile im Zuge der Kabel-/Leitungsortung
Wiedereinbau nach den Vorschriften der
Versorgungsunternehmen. Kabelbündel werden als ein
Kabel abgerechnet.
Menge: 10,000 m

**3.1.24 Mauerwerk abbrechen (Zulage)**
Mauern, Treppen, Treppenwangen aus Vollmauerwerk und
Naturstein, Beton usw. einschl. der Fundamente
abbrechen.
Bodenaushub Klasse 3 bis 6 entsprechend DIN 18300 VOB/
C, Ausgabe 2012 herstellen, Boden seitlich lagern und
wieder lageweise einbauen und verdichten.
Überschüssigen Boden auf Zwischenlager fördern und
aufhalden.
Mauern vorsichtig abbrechen.
Mauer- und Betonaufbruch auf Zwischenlager fördern und
aufhalden.
Einschl. erforderlicher Schutzmaßnahmen der
Nachbargrundstücke mit Bewuchs, Zäunen usw..
Menge: 35,000 m3

**3.1.25 Böschungen herstellen**
Böschungsflächen ca. 1:1,5 herstellen.
Im Bereich der Abbruchflächen zum Urgelände.
Höhenunterschiede bis 5 m.
Böschungsbereiche Abbruchflächen.
Boden zum Aufbau und Verfüllen der Böschungen wieder
einbauen und verdichten.
Überschüssigen Aushub lösen, separieren und
zwischenlagern.
Boden auf Zwischenlager fördern und als Haufwerk
getrennt aufhalden.
Menge: 300,000 m2

**3.1.26 Böschungsflächen modellieren und schützen**
Böschungsflächen nacharbeiten und mit Folie vor
Regenerosion schützen.
Mit Lattengerüste im Abstand von ca. 1,5m Abstand längs
und quer an Böschung mit Erdnägeln (Länge min. 30 cm)
befestigen nach Wahl des AN.
Planum herstellen und Boden verdichten.
Max. Abweichung von der Sollhöhe +3 / -3 cm.
Böschungsbereiche Abbruchflächen.
Menge: 300,000 m2

**3.1.27 Flächen planieren und verdichten**
Abbruch-  oder Grundstücksflächen modellieren und
planieren
Auf-/Abtrag +-30 cm
Planum herstellen und Boden verdichten.
Max. Abweichung von der Sollhöhe +3 / -3 cm.
Abbruchflächen
Nach Angabe des AG
Menge: 500,000 m2

#### Titel 3.2 Verwertung/Entsorgung von Boden, Asphalt

*Hinweis*
Allgemeine Hinweise zur Zwischenlagerung und
Verwertung/Entsorgung
Die Zwischenlagerplätze für Boden und Asphalt sind
entsprechend den Erfordernissen herzustellen, zu
betreiben und wiederherzurichten.
Die Flächen stehen innerhalb zur Verfügung.
Erschwernisse durch beengte Lagerflächen sind zu
einzurechnen.

Die Verwertung/Entsorgung erfolgt auf Grundlage der
Haufwerksbeprobung entsprechend LAGA PN 98.
Die Beprobung führt der AN durch.
Die notwendigen Beprobungs- und Analytikkosten
entsprechend den Vorgaben der Endentsorger/-verwerter
sind nicht einzurechnen.
Die Anteile der anfallenden Entsorgungsklassen sind
anhand des Gutachten abgeschätzt.
Die Verwertung/Entsorgung erfolgt durch den AN und wird
entsprechend den untenstehenden Positionen vergütet.
Die Ergebnisse der Haufwerksbeprobungen sind für die
Verwertung/Entsorgung maßgebend. Die Abrechnung erfolgt
nach den untenstehenden Positionen.
Die Abrechnung erfolgt nach vorgelegten
Entsorgungsnachweisen und Wiegescheinen.
Alles überschlagene Schätzmassen.

**3.2.1 Asphalt- u. Bodenzwischenlager herstellen.**
Asphalt- und Bodenzwischenlager für die
Haufwerksbeprobung von angefallenem Asphalt und Boden
herstellen, ständig unterhalten und abräumen.
Entsprechende Zufahrten und Flächenbefestigungen für
die Zwischenlagerung herstellen.
Flächen und Material mit einer wasserundurchlässigen
Schutzfolie abdecken.

Zwischenlager für Rückbau, Boden, Asphalt
Menge: 1,000 Psch

**3.2.2 Verwertung/Entsorgung von gelagertem Boden bis Z 1.2**
Verwertung/Entsorgung von in der Baustelle nicht
verwertbarem belastetem Bodenmaterial
nach der Haufwerksbeprobung entsprechend LAGA PN 98.
(bis einschl. Z1.2, DK 0 entsprechend VwV Verwertung
von als Abfall eingestuftem Bodenmaterial).
Die Beprobung führt der AN durch.
Notwendige Nachweise entsprechend den gesetzlichen
Regelungen sind dem AG zu übergeben.
Durch die Haufwerksbeprobung und notwendige
Abstimmungen und Zulassungen mit dem Erddeponiebetreiber sich ergebende Erschwernisse und die
Entsorgungsgebühr sind in den EP einzurechnen.

Material von Zwischenlager aufnehmen und entsorgen,
einschl. anfallende Deponiegebühren.
Das Material ist innerhalb von 14 Kalendertagen nach
Vorliegen der Ergebnisse der Haufwerksbeprobung zu
entsorgen einschl. anfallende Deponiegebühren.
Menge: 200,000 t

**3.2.3 Entsorgung von gelagertem Asphaltaufbruch.**
Nach der Haufwerksbeprobung Entsorgung von in der
Baustelle nicht verwertbarem unbelastetem Asphalt und
Gussasphalt.
(Verwertungsklasse A nach RuVA-Stb-01)
Notwendige Nachweise entsprechend den gesetzlichen
Regelungen sind dem AG zu übergeben.
Durch die Haufwerksbeprobung und notwendige
Abstimmungen und Zulassungen mit dem Deponiebetreiber sich ergebende Erschwernisse sind in den EP
einzurechnen.
Material von Zwischenlager aufnehmen und entsorgen,
einschl. anfallende Deponiegebühren.
Das Material ist innerhalb von 14 Kalendertagen nach
Vorliegen der Ergebnisse der Haufwerksbeprobung zu
entsorgen einschl. anfallende Deponiegebühren.
Menge: 60,000 t

### Bereich 4 Taglohn

*Hinweis*
Für Kleinleistungen, Anpassungen u.dgl.

**4.1 Verrechnungssatz fuer Arbeitskraft**
Stundenlohnarbeiten durch Arbeitskraefte auf Anordnung
des AG ausfuehren.
Der Verrechnungssatz fuer die jeweilige Arbeiten
umfasst saemtliche Aufwendungen, insbesondere den tatsaechlichen Lohn einschliesslich vermoegenswirksamer
Leistungen mit den Zuschlaegen fuer Gemeinkosten
(Sozialkassenbeitraege, Winterbauumlage und dgl.),
sowie Lohn- bzw. Gehaltsnebenkosten und Zuschlaege
fuer Ueberstunden.
Zuschlaege fuer Nacht-, Sonntags- und Feiertagsarbeit
werden gesondert verguetet.
einheitlicher Verrechnungssatz für anfallende
Kleinleistungen, Anpassungen im Taglohn.
Menge: 10,000 h

**4.2 Verrechnungssatz fuer Baugeraet Bagger ueb.1,0 m3**
Stundenlohnarbeiten durch Baugeraete auf Anordnung des
AG ausfuehren.
Der Verrechnungssatz fuer das jeweilige Geraet umfasst
saemtliche Aufwendungen fuer den Einsatz, insbesondere
Geraetevorhalte- und Betriebsstoffkosten sowie saemtliche Zuschlaege einschliesslich der Kosten fuer das
Bedienungspersonal.
Der Verrechnungssatz gilt fuer das zum Zeitpunkt des
Abrufes einsatzbereit auf der Baustelle befindliche
Baugeraet.
Verguetet werden die tatsaechlich geleisteten Arbeitsstunden.
Bagger ueber 1,0 m3.
Menge: 5,000 h

**4.3 Verrechnungssatz fuer Baugeraet Kompr. 5-10 m3**
Stundenlohnarbeiten durch Baugeraete auf Anordnung des
AG ausfuehren.
Der Verrechnungssatz fuer das jeweilige Geraet umfasst
saemtliche Aufwendungen fuer den Einsatz, insbesondere
Geraetevorhalte- und Betriebsstoffkosten sowie saemtliche Zuschlaege einschliesslich der Kosten fuer das
Bedienungspersonal.
Der Verrechnungssatz gilt fuer das zum Zeitpunkt des
Abrufes einsatzbereit auf der Baustelle befindliche
Baugeraet.
Verguetet werden die tatsaechlich geleisteten Arbeitsstunden.
Kompressor ueber 5 bis 10 m3/min.
einschl. Bohr- oder Abbruchhammer.
Menge: 5,000 h

**4.4 Verrechnungssatz fuer LKW Allrad-Kipp. 15 t**
Stundenlohnarbeiten durch Lastkraftwagen auf Anordnung
des AG ausfuehren.
Der Verrechnungssatz fuer den jeweiligen LKW umfasst
saemtliche Aufwendungen fuer den Einsatz des LKW, insbesondere Geraetevorhalte- und Betriebsstoffkosten
sowie saemtliche Zuschlaege einschliesslich der Kosten
fuer den Fahrer.
Der Verrechnungssatz gilt fuer das zum Zeitpunkt des
Abrufes einsatzbereit auf der Baustelle befindliche
Fahrzeug.
Verguetet werden die tatsaechlich geleisteten Arbeitsstunden nach der tatsaechlichen Nutzlast des jeweiligen
LKW (ohne Erhoehung der Nutzlaststufe fuer Sonderfahrzeuge).
LKW-Kipper mit Allradantrieb, ca. 15 t Nutzlast.
Menge: 5,000 h

*Hinweis*
Material frei Baustelle

**4.5 Beton C20/25**
Menge: 1,000 m3

**4.6 Deponiegebühr für Bauschutt**
Menge: 5,000 t

USt %: 19,00
